# Leistungsbeschreibung (GAEB 90, DA81)
Währung: EUR

## LV-Bezeichnung
Datum: 22.07.19

**Kombiadapter KA 96/83|75/50 Spannbereich A: 96/83 mm Spannbereich B: 75/50 mm**
Kombiadapter - für die innenliegende Verbindung von
Rohren unterschiedlicher Nennweiten und Werkstoffe.

Rohr 1 DN/Werkstoff __________________
Außen-Ø (mm) __________________

Rohr 2 DN/Werkstoff __________________
Innen-Ø (mm) __________________

Artikelnummer: 500005

Fabrikat: MÜCHER DICHTUNGEN oder gleichwertig
50226 Frechen, T +49 2234 928 03-0, F -55
Druckdichtigkeit:  0.5 bar Wasser / -0.3 bar Vakuum
Dichtungsmaterial:  EPDM Dichtprofil nach DIN EN 681-1
Temperaturbeständigkeit: -40°C bis +120°C,
kurzfristige Spitzentemperatur +160°C
Norm/Zulassung:  DIN EN 681-1, CE16
Menge: 1,000 St

USt %: 19,00
