# Leistungsbeschreibung (GAEB 90, DA81)
Währung: EUR

## LV-Bezeichnung
Datum: 07.07.16

*Hinweis*
MÜCHER SANITÄR

MÜCHER DICHTUNGEN GmbH & Co. KG
Europaallee 43
D-50226 Frechen

T +49 2234 928 03-0
F +49 2234 928 03-55

info@muecher.com
www.muecher.com

Geschäftsbereiche: TIEFBAU + SANITÄR

DIN EN ISO 9001:2008 zertifiziert für:

Entwicklung, Produktion und Vertrieb von Dichtungen
der drucklosen Entwässerung im Tiefbau und in der
Haustechnik.

**Steckadapter**
Steckadapter - für die Verbindung von
Rohren gleicher Nennweiten und unterschiedlicher
Werkstoffe.

Rohr 1 DN/Werkstoff __________________
Außen-Ø (mm) __________________

Rohr 2 DN/Werkstoff __________________
Innen-Ø (mm) __________________

Artikelnummer __________________

Fabrikat: MÜCHER DICHTUNGEN oder gleichwertig
50226 Frechen, T +49 2234 928 03-0, F -55
Druckdichtigkeit:  0.5 bar Wasser / -0.3 bar Vakuum
Dichtungsmaterial:  EPDM Dichtprofil nach DIN EN 681-1
Temperaturbeständigkeit: -40°C bis +120°C,
kurzfristige Spitzentemperatur +160°C
Norm/Zulassung:  DIN EN 681-1, CE16
Menge: 1,000 St

USt %: 19,00
