# Leistungsbeschreibung (GAEB 90, DA81)
Währung: EUR

## LV-Bezeichnung
Datum: 19.06.19

**BML-Verbinder für Brückenentwässerung DN 400 Spannbereich: 400-430 mm**
BML-Verbinder für Entwässerungsleitungen aus Guss, GFK
oder Edelstahl bei Brücken- und Tunnelbauten.

Rohr DN/Werkstoff __________________

Artikelnummer: 81000400

Fabrikat: MÜCHER DICHTUNGEN oder gleichwertig
50226 Frechen, T +49 2234 928 03-0, F -55
Druckdichtigkeit:  2.5 bar Wasser / - 0.3 bar Vakuum
Hochdruckspülfestigkeit: 120 bar
Korrosionsresistenz:  TOX®-Technologie
Dichtungsmaterial:  EPDM oder NBR Dichtprofil mit
Führungsrillen nach DIN EN 681-1
Edelstahl:  V2A/1.4301, alternativ V4A/1.4404 nach
DIN EN 10088-2
Temperaturbeständigkeit: -40°C bis +120°C,
kurzfristige Spitzentemperatur +160°C
Norm/Zulassung:  DIN EN 16397-2, ZTV-Ing.
Brückenentwässerung, CE15
Menge: 1,000 St

USt %: 19,00
