# Leistungsbeschreibung (GAEB 90, DA81)
Währung: EUR

## LV-Bezeichnung
Datum: 08.07.16

**Zwischenring DN 450**
Zwischenring für Straßenablauf DN 450 als
Fugenabdichtung für
Betonfertigteile beim Straßenablaufsystem Nassschlamm
nach DIN 4052.

Artikelnummer: 12045030

Fabrikat: MÜCHER DICHTUNGEN oder gleichwertig
50226 Frechen, T +49 2234 928 03-0, F -55
Druckdichtigkeit:  0.5 bar
Dichtungsmaterial:  EPDM Dichtprofil nach DIN EN 681-1
Temperaturbeständigkeit: -40°C bis +120°C,
kurzfristige Spitzentemperatur +160°C
Norm/Zulassung:  DIN 4052, CE06
Menge: 1,000 St

USt %: 19,00
