# Leistungsbeschreibung (GAEB 90, DA81)
Währung: EUR

## LV-Bezeichnung
Datum: 08.07.16

**Anschlussdichtung für Wellrohre DN 125**
Anschlussdichtung zum Anschluss von Kunststoffrohren
an Wellrohre oder Ultra-Rib Hauptrohre ab DN 300.

Hauptrohr DN/Werkstoff __________________
Anschlussrohr DN __________________

Artikelnummer: 32600125

Fabrikat: MÜCHER DICHTUNGEN oder gleichwertig
50226 Frechen, T +49 2234 928 03-0, F -55
Druckdichtigkeit:  0.5 bar
Dichtungsmaterial:  EPDM Dichtprofil nach DIN EN 681-1
Edelstahl:  V2A/1.4301, alternativ V4A/1.4404 nach
DIN EN 10088-2
Temperaturbeständigkeit: -40°C bis +120°C,
kurzfristige Spitzentemperatur +160°C
Norm/Zulassung:  DIN EN681-1, CE06, MPA-Prüfbericht
Nr. 22 0004535
Menge: 1,000 St

USt %: 19,00
