# Leistungsbeschreibung (GAEB 90, DA81)
Währung: EUR

## LV-Bezeichnung
Datum: 08.07.16

**Gleitmittel weiß 500 g für Kunststoffrohre**
Gleitmittel zur Reduzierung der Einschubkräfte bei der
Verlegung von Kunststoffrohren.

Rohrwerkstoff: Kunststoffrohre

Gebindegröße: 500 g Tube

Artikelnummer: 500111

Fabrikat: MÜCHER DICHTUNGEN oder gleichwertig
50226 Frechen, T +49 2234 928 03-0, F -55
Anwendungsgebiet:  Kunststoffrohre (weiß)
Gebindegrößen :  Weiß 250g Tube, 500g Tube, 1Kg Dose
Norm/Zulassung:  CE06, Sicherheitsdatenblatt (EG) Nr.
1907/2006
Menge: 1,000 St

USt %: 19,00
