# Leistungsbeschreibung (GAEB 90, DA81)
Währung: EUR

## LV-Bezeichnung
Datum: 19.06.19

**Kupplung Canada Plus MC 385, Typ 2A, für Steinzeugrohre DN 300H Spannbereich: 370 - 385 mm**
Kupplung Canada Plus Typ 2A für erdverlegte und
oberirdische Rohrsysteme innerhalb und außerhalb von
Gebäuden, zum Verbinden zweier Spitzenden von
Steinzeugrohren gleicher Nennweite.

Steinzeugrohr DN/Lastreihe: 300H

Artikelnummer: 77300385

Fabrikat: MÜCHER DICHTUNGEN oder gleichwertig
50226 Frechen, T +49 2234 928 03-0, F -55
Druckdichtigkeit:  0.6 bar Wasser / - 0.3 bar Vakuum
Hochdruckspülfestigkeit: 120 bar
Korrosionsresistenz:  TOX®-Technologie
Dichtungsmaterial:  EPDM Dichtprofil mit
Führungsrillen nach DIN EN 681-1
Edelstahl:  V2A/1.4301 nach DIN EN 10088-2
Temperaturbeständigkeit: -40°C bis +120°C,
kurzfristige Spitzentemperatur +160°C
Norm/Zulassung:  DIN EN 295-4, DIN EN 16397-2, CE15
Menge: 1,000 St

USt %: 19,00
