# Leistungsbeschreibung (GAEB 90, DA81)
Währung: EUR

## LV-Bezeichnung
Datum: 19.06.19

**Übergangskupplung Canada TITAN MXL 1115 Spannbereich: 1100-1115 mm**
Übergangskupplung Canada TITAN XL - 300 mm breit für
erdverlegte und oberirdische Rohrsysteme, zum
Verbinden zweier Spitzenden aller Rohrmaterialien
gleicher oder unterschiedlicher Nennweite. Ab einer
Außendurchmesser-Differenz von 12 mm sind
Ausgleichsringe erforderlich.

Rohr 1 DN/Werkstoff __________________
Rohr 2 DN/Werkstoff __________________

Artikelnummer: 80001115

Fabrikat: MÜCHER DICHTUNGEN oder gleichwertig
50226 Frechen, T +49 2234 928 03-0, F -55
Druckdichtigkeit:  0.6 bar Wasser / - 0.3 bar Vakuum
Hochdruckspülfestigkeit: 120 bar
Korrosionsresistenz:  TOX®-Technologie
Dichtungsmaterial:  EPDM oder NBR Dichtprofil mit
Führungsrillen nach DIN EN 681-1
Edelstahl:  V2A/1.4301, alternativ V4A/1.4404 nach
DIN EN 10088-2
Temperaturbeständigkeit: -40°C bis +120°C,
kurzfristige Spitzentemperatur +160°C
Norm/Zulassung:  DIN EN 16397-2, CE15
Menge: 1,000 St

USt %: 19,00
