# Leistungsbeschreibung (GAEB 90, DA81)
Währung: EUR

## LV-Bezeichnung
Datum: 19.06.19

**Adapterkupplung MAC 1922 Spannbereich A: 170-192 mm Spannbereich B: 110-125 mm**
Adapterkupplung MAC für erdverlegte und oberirdische
Entwässerungssysteme innerhalb und außerhalb von
Gebäuden, zum Verbinden zweier Spitzenden
unterschiedlicher Rohrwerkstoffe und Nennweiten.

Rohr 1 DN/Werkstoff __________________
Rohr 2 DN/Werkstoff __________________

Artikelnummer: 76001922

Fabrikat: MÜCHER DICHTUNGEN oder gleichwertig
50226 Frechen, T +49 2234 928 03-0, F -55
Druckdichtigkeit:  0.6 bar Wasser / - 0.3 bar Vakuum
Hochdruckspülfestigkeit: 120 bar
Dichtungsmaterial:  EPDM Dichtprofil mit
Führungsrillen nach DIN EN 681-1
Edelstahl:  V2A/1.4301, alternativ V4A/1.4404 nach
DIN EN 10088-2
Temperaturbeständigkeit: -40°C bis +120°C,
kurzfristige Spitzentemperatur +160°C
Norm/Zulassung:  DIN EN 16397-2, Europäische Zulassung
ETA-09/0248, CE15
Menge: 1,000 St

USt %: 19,00
