# Leistungsbeschreibung (GAEB 90, DA81)
Währung: EUR

## LV-Bezeichnung
Datum: 08.07.16

**Rollring MRR FZ DN 150 34 mm**
Rollring zum Verbinden von Spitzenden aller
Rohrwerkstoffe an Muffen ohne Dichtung.

Rohr 1 DN/Werkstoff _________________
Muffe Innen-Ø (mm __________________

Rohr 2 DN/Werkstoff __________________
Außen-Ø (mm)__________________

Artikelnummer: 5015034

Fabrikat: MÜCHER DICHTUNGEN oder gleichwertig
50226 Frechen, T +49 2234 928 03-0, F -55
Druckdichtigkeit:  0.5 bar Wasser / -0.3 bar Vakuum
Dichtungsmaterial:  SBR Dichtprofil nach DIN EN 681-1
Temperaturbeständigkeit: -40°C bis +80°C, kurzfristige
Spitzentemperatur +130°C
Norm/Zulassung:  DIN EN 681-1, CE06
Menge: 1,000 St

USt %: 19,00
