# Leistungsbeschreibung (GAEB 90, DA81)
Währung: EUR

## LV-Bezeichnung
Datum: 08.07.16

**Passring DN 500 H d3 Funktionsbereich: 600-610 mm**
Passring (P-Ring) mit innenliegendem Stahlring zum
Verbinden des abgelängten Steinzeugrohrs nach
Verbindungssystem C und DIN EN 295.

Steinzeugrohr DN/Lastreihe: 500 H

Artikelnummer: 24750070

Fabrikat: MÜCHER DICHTUNGEN oder gleichwertig
50226 Frechen, T +49 2234 928 03-0, F -55
Druckdichtigkeit:  0.6 bar Wasser / -0.3 bar Vakuum
Dichtungsmaterial:  EPDM Dichtprofil nach DIN EN 681-1
Temperaturbeständigkeit: -40°C bis +120°C,
kurzfristige Spitzentemperatur +160°C
Norm/Zulassung:  DIN EN 295-4, CE06
Menge: 1,000 St

USt %: 19,00
