# Leistungsbeschreibung (GAEB 90, DA81)
Währung: EUR

## LV-Bezeichnung
Datum: 08.07.16

**Übergangspassring STZG DN 200 N / KG**
Übergangspassring mit innenliegendem Stahlring zum
Verbinden dünnwandiger Rohre (Kunststoff, GGG, SML,
GFK und FZ) an Steinzeugmuffen nach Verbindungssystem
C und DIN EN 295.

Steinzeugrohr DN/Lastreihe __________________
Anschlussrohr DN/Werkstoff __________________

Artikelnummer: 22502000

Fabrikat: MÜCHER DICHTUNGEN oder gleichwertig
50226 Frechen, T +49 2234 928 03-0, F -55
Druckdichtigkeit:  0.6 bar Wasser / -0.3 bar Vakuum
Dichtungsmaterial:  EPDM Dichtprofil nach DIN EN 681-1
Temperaturbeständigkeit: -40°C bis +120°C,
kurzfristige Spitzentemperatur +160°C
Norm/Zulassung:  DIN EN 295-4, CE06
Menge: 1,000 St

USt %: 19,00
